# Städtischer Bewegungskindergarten - Sanierung
Angebotsaufforderung (GAEB DA XML 3.2, DA83)
Projekt: U2025_46401
Währung: EUR
Vergabeart: Verhandlungsverfahren
Eröffnung: 23.02.2026 10:00:00
Abgabeort: Rathaus
Ausführungsbeginn: 01.06.2026
Ausführungsende: 26.06.2026
Auftraggeber: Auftraggeber, Stadt Datteln, Fachdienst 6.2 - Gebäudewirtschaft/Liege, Emscher-Lippe-Straße 12, 45711 Datteln, Telefon 02363 / 107 - 207, Fax 02363 / 107 - 447; DV-Nummer: 004; Vergabenummer: 004
Erstellt mit: BECHMANN AVA 2025.120/ GXML Toolbox V3.3 R20210630, BECHMANN AVA 2025.120, 04.02.2026

## Zusätzlicher Text
LEISTUNGSVERZEICHNIS
über
25-2811_B_Malerarbeiten

Bauvorhaben:  Städtischer Bewegungskindergarten - Sanierung

Bauherr:  Stadt Datteln
  Genthiner Str. 8
  45711  Datteln

Bauleitung:  Stadt Datteln
  Fachdienst 6.2 - Gebäudewirtschaft/Liegenschaften
  Emscher-Lippe-Straße 12
  45711  Datteln

Baubeginn:  01.06.2026

Fertigstellung:  26.06.2026

Abgabetermin:  23.02.2026 - 10:00

  ungeprüft  geprüft

Summe Netto:  ____________________ €____________________ €

MWST 19 %:  ____________________ €____________________ €
________________________________________________________________________________

Summe Brutto:  ____________________ €  ____________________ €

## Vorbemerkungen
Die Stadt Datteln beabsichtigt, alle Räume im Bestandsgebäude des Städtischen Bewegungskindergarten umfangreich zu modernisieren.

Ausführungszeiten des gesamten Sanierungsprojekts
Ausführungsbeginn: 01.06.2026
Fertigstellung:  26.06.2026

Bis März 2026 wird ein detaillierter Bauzeitenplan vonseiten der Stadt Datteln erstellt, wo die Ausführungsfristen näher erläutert werden.

Adresse:
Städtischer Bewegungskindergarten
Burgenlandstraße 2
45711 Datteln

Bei dem Städtischen Bewegungskindergarten handelt es ich um ein teilunterkellertes eingeschossiges Gebäude mit Flachdach aus dem Jahre 1967. Die Außenwände im Erdgeschoß bestehen aus 24er-Hochlochziegeln mit wasserdichten Isolierputz und 6 cm Verblendung. Tragende Innenwände bestehen aus Kalksandsteinen, nichttragende  aus Kalksand-Leichtsteinen. Die Kellerdecke besteht aus Stahlbeton, die Dächer wurden als Flachdächer in Stahlbeton oder Holzkonstruktion mit Innengefälle ausgebildet. Der Fußbodenaufbau der Gruppen- und Aufenthaltsräume besteht aus schwimmenden Estrich mit Kunststoffbelägen.

Die Zufahrt zum Gebäude soll nicht mit schweren Gerät erfolgen, vorhandene Grünanlagen sind zu schützen. Die Außenfläche des Kindergartens ist teilweise befestigt, sonst Grünflache.

Mit den Arbeiten soll nach Auftragsvergabe ab etwa Juni 2026 begonnen werden.

Für die Ausführung der Maßnahme gelten grundsätzlich die Bedingungen der VOB in ihrer neuesten Fassung. Die Unfallverhütungsvorschriften sowie alle einschlägigen Richtlinien sind zu beachten und mit einzukalkulieren.
Der Bieter hat sich vor seiner Kalkulation vom Umfang der Arbeiten an Ort und Stelle zu informieren. Mehrforderungen aufgrund von Unkenntnis der Örtlichkeiten werden nicht anerkannt. Vor Aufnahme der Arbeiten sind vom Auftragnehmer Baustelleneinrichtungsskizzen vorzulegen und mit dem Bauleiter abzustimmen. Die vorliegende Leistungsbeschreibung beruht auf Erfahrungswerten und ist unter Zugrundelegung vorhandener Planungsunterlagen bzw. örtlicher Ermittlung erstellt worden. Es entbindet den ausführenden Unternehmer nicht von seinen Sorgfaltspflichten und seiner Haftung.

Alle Leistungen sollen in fix und fertiger Ausführung einschließlich aller Materialien, Lieferung und Leistung kalkuliert und eingetragen werden. Stundenlohnarbeiten sind vor der Durchführung mit der Bauleitung abzustimmen. Sie kommen daher nur auf besondere Anweisung zur Ausführung.

Der Auftragnehmer hat für die Sicherung der Baustelle Sorge zu tragen. Da der Städitsche Bewegungskindergarten während der Baumaßnahmen seinen Betrieb Aufrecht erhält, ist auf die Sicherung der Baustelle besonderer Augenmerk zu richten. Die Baustelle ist zu jeder Zeit in einem ordentlichen Zustand zu halten; anfallende Materialreste und Verpackungsgut sind umgehend abzufahren. Nach Beendigung der Arbeiten hat der Auftragnehmer die von ihm in Anspruch genommenen Flächen in den ursprünglichen Zustand vor Beginn der Ausführung zu bringen. Sämtliche eventuell verschmutzten Böden oder Geländeflächen sind von ihm auf eigene Kosten zu reinigen.

Die entsprechenden DIN-Normen und Unfallverhütungsvorschriften sind einzuhalten. Alle Arbeiten und Leistungen, die in den Plänen maßlich nicht genau erfasst werden können, sind gemeinsam mit der Bauleitung aufzumessen, solange die Konstruktion noch einzusehen ist. Nach Fertigstellung der Leistung ist das zur Abrechnung erforderliche Aufmaß gemeinsam mit der Bauleitung durchzuführen.

Wenn nicht anders angegeben, gehört die Lieferung der entsprechenden Materialien mit zum Leistungsumfang. Es sind nur umweltfreundliche Materialien zu verwenden.

Die im Leistungsverzeichnis aufgeführten Positions- und Einheitspreise umfassen grundsätzlich die Herstellung, Lieferung frei Baustelle, die Montage einschließlich Lieferung aller erforderlichen Materialien in fix und fertiger fachgerechter Arbeit.

Für die angebotenenen Leistungen übernimmt der Bieter die Verpflichtung, dass heißt Leistungen, die sich mit der Ausführung der angefragten Positionen zwangsläufig ergeben, sind mit einzukalkulieren, auch wenn sie im Leistungsverzeichnis nicht ausdrücklich erwähnt sind. Die von den Herstellern der verwendeten Materialien und Konstruktionen vorgegebenen Anwendungs- und Verarbeitungshinweise sind bei der Ausführung einzuhalten. Es sind die chemischen und physikalischen Verträglichkeiten der vorhandenen und neu hinzukommender Baumaterialien zu berücksichtigen.

Auf Verlangen hat der Bieter für die von ihm angebotenen Bauleistungen den Nachweis der Einhaltung der gestellten Anforderungen in prüfbarer Form zu erbringen, z.B. durch Vorlage gültiger, amtlicher Prüfzeugnisse und Eignungsnachweise für die verwendeten Materialien, Konstruktionen sowie auf das Objekt abgestimmte Berechnungen oder meßtechnische Nachweise.

Alle Stoffe sind in Originalverpackung des Herstellers anliefern und zu verarbeiten. Die von den Herstellern der verwendeten Materialien und Konstruktionen vorgegebenen Anwendungs- und Verarbeitungshinweise sind bei der Ausführung einzuhalten. Es sind die chemischen und physikalischen Verträglichkeiten der vorhandenen und neu hinzukommender Baumaterialien zu berücksichtigen.

Alle angegebenen Maße sind Richtmaße ohne Gewähr. Genaue Maße sind vor Ort am Gebäude zu nehmen. Vor Ausführung der Arbeiten sind Farbmuster vorzulegen.

Alle angebotenen Produkte müssen den Anforderungen der UVV Kindertageseinrichtungen i.V.m. der Regel Kindertageseinrichtungen (GUV-SR S2) i.V.m. den Ergänzungen zur GUV-SR S2 "Empfehlung für den Krippenbereich" erfüllen.

Der Bieter kann ein Fabrikat gleichwertiger Art anbieten. Dies setzt voraus, dass alle erforderlichen Nachweise über die Gleichwertigkeit der abweichend angebotenen Fabrikate dem Angebot beigeheftet werden.

Die notwendigen Kenntnisse über die Einbauverhältnisse hat sich der Bieter selbst anhand aller zu den Ausschreibungsunterlagen beigefügten Pläne zu verschaffen.

Der Auftragnehmer hat die Leistung unter eigener Verantwortung nach dem Vertrag auszuführen. Dabei hat er die anerkannten Regeln der Technik und die gesetzlichen und behördlichen Bestimmungen zu beachten und einzuhalten.

Alle Leistungen sollen in fix und fertiger Ausführung einschließlich aller Materialien, Lieferung und Leistung kalkuliert und eingetragen werden. Dazu gehören auch das Ansetzen von Farbmustern in beurteilungsfähiger Größe, das Abkleben von Beschlag- und Bauteilen und sonstigen farbempfindlichen Baukörpern, das scharfe Trennen von Anstrichen unterschiedlicher Farbe bzw. Farbtönen, auch wenn hierfür das Kleben von Abdeckbändern erforderlich wird, das Einrichten aller Versorgungen und Inneneinrüstung.

Arbeiten wie Schleifen, Entstauben, Verkitten, Ausbessern kleinerer Putz- und Untergrundschäden sowie das für die Arbeiten benötigte Gerüst usw. sind Nebenleistungen und gehören zur geforderten Leistung der einzelnen Positionen, so dass die Arbeiten nicht besonders erwähnt werden. Ebenso Nebenleistungen sind Maßnahmen zum Schutz von Bauteilen, zum Beispiel Treppen, Türen, Fußböden, Fenstern sowie Einrichtungsgegenständen vor Verunreinigung und Beschädigung (siehe auch VOB). Sind sichtbare Mängel im Untergrund oder bei den Vorleistungen zu erkennen oder Schäden an den fertigen Leistungen zu befürchten, ist der Auftragnehmer verpflichtet, schriftlich darauf hinzuweisen.

Das Gerüst hat grundsätzlich, insbesondere in allen Detailpunkten, den Sicherheitsbestimmungen und Vorschriften der Berufsgenossenschaft der Bauwirtschaft zu entsprechen.
Stoffe und Gerüstbauteile für o.g. Gerüst müssen den Anforderungen der DIN 4420 Teile 1 bis 3 entsprechen. Grundsätzlich ist die VOB neueste Fassung bindend.

Die in der Leistungsbeschreibung angegebenen Werkstoffe bzw. Produkte gelten als Qualitätsbeispiel und schaffen für alle Bieter eine einheitliche Kalkulationsgrundlage. Der Bieter kann ein Fabrikat gleichwertiger Art anbieten. Dies setzt voraus, dass alle erforderlichen Nachweise über die Gleichwertigkeit der abweichend angebotenen Fabrikate dem Angebot beigeheftetet werden.

Angebotenes Fabrikat des Bieters:

(vom Bieter auszufüllen) / Stundenlohnarbeiten sind vor der Durchführung mit der Bauleitung abzustimmen. Sie kommen daher nur auf besondere Anweisung zur Ausführung. / Sämtliche zu verarbeitenden Materialien, wie z.B. Materialreste, lösungsmittelhaltige Flüssigkeiten, Verdünnung, Terpentin oder sonstige Flüssigkeiten dürfen nicht in Waschbecken, Bodeneinläufe oder Toiletten gegeben werden. / Nach Fertigstellung der Leistung ist das zur Abrechnung erforderliche Aufmaß gemeinsam mit der Bauleitung durchzuführen. / Die Auflagen und Bedingungen des GUV (z.B.: GUV-SR S2, GUV-V S2 etc.) sind einzuhalten. / Die anfallenden Abbruchmaterialien gehen in das Eigentum des Auftragnehmers über. Der Auftragnehmer hat für die Abbruchmaßnahmen rechtzeitig eine Erzeugernummer bei der Unteren Abfallwirtschaftbehörde des Kreises Recklinghausen zu beantragen. Sie ist auf den Ausfertigungen der Entsorgungsnachweise sowie auf den Begleitscheinen und Übernahmescheinen einzutragen. Entsprechend der Nachweisverordnung (NachwV) ist das elektronische Abfallnachweisverfahren (eANV) seit dem 01.04.2010 verpflichtend. Alle Teilnehmer am eANV müssen sich vorab registrieren. / Die Beschäftigung von Leiharbeitern auf der Baustelle ist nicht gestattet. / Folgende Zuschlagskriterien finden bei der Vergabe dieser Leistung Anwendung: / 100 % Preis / Als Vertragsbestandteile gelten (nicht abschließend): / - der Vorbemerkungstext / - das nachstehende Leistungsverzeichnis / - die VOB (Vergabe- und Vertragsordnung für Bauleistungen) in aktuell gültiger Fassung zur Zeit der Ausführung / - die Allgemeinen Bestimmungen für die Vergabe von Bauleistungen - DIN 1960 / - die Allgemeinen Vertragsbedingungen für die Ausführung von Bauleistungen - DIN 1961 / - die DIN 18299 - Allgemeine Technische Vertragsbedingungen für Bauleistungen (ATV); Allgemeine Regelungen für Bauarbeiten jeder Art / - die DIN 18350 – Putz- und Stuckarbeiten / - die DIN 18363 – Maler- und Lackiererarbeiten / - die DIN 18366 – Tapezierarbeiten / - die DIN 18451 – Gerüstarbeiten / die sonstigen einschlägigen technischen und baupolizeilichen Bestimmungen sowie die Unfallverhütungsvorschriften der Berufsgenossenschaft der Bauwirtschaft. / Weiterhin sind auf Verlangen folgende Nachweise beizufügen: / - Unbedenklichkeitsbescheinigungen des Finanzamtes / - Nachweis über die Zahlung der von den Gemeinden erhobenen Steuern / - Nachweis über die Zahlung der Beiträge zur Sozialversicherung / (Diese Bescheinigungen dürfen nicht älter als 3 Monate sein) / Farbtöne / Farbtonstufen: / "weiß" bzw. "altweiß" -- Weißtöne, die vom Hersteller als / Standardqualität zum Grundpreis geliefert werden / "hell getönt" -- Farbtöne der Preisgruppe 33, Hellbezugswert > 65 *) / "mittel getönt" -- Farbtöne der Preisgruppe 44, Hellbezugswert >/= 25 / und </=65 *) / "satt getönt" -- Farbtöne der Preisgruppe 55, Hellbezugswert < 25 *) / "TSR-Formel" -- sind Spezialfarbtöne mit IR-reflektierenden / Eigenschaften *) / *) Angaben gemäß Brillux Farbsystem oder gleicwertig

## 004 25-2811_B_Malerarbeiten
Datum: 04.02.2026

### Bereich 1 Wandflächen

**1.1 Ausbessern von Untergrundschäden**
Hohlliegende Putzflächen in Telflächen bis 0,5 qm, im Innenbereich abschlagen und mit geeignetem Mörtel, ca. 0,5 bis 1,5 cm stark beiputzen und übergangsfrei glätten.
Menge: 20,000 m²

#### Abschnitt 1.02 Anstrich- und Putzschäden ausbessern

**1.02.1 Anstrichschäden mit Füll- und Spachtelmasse, weiß beispachteln**
Schädstellen ausbessern. In Teilbereichen schlecht
haftenden Anstrich nach Art des Bieters gründlich
entfernen. Fehlstellen, je nach Untergrundsituation,
systemgerecht grundieren und mit Briplast Maxifill
1893 dünnschichtig beiarbeiten.

Fabrikat: Brillux oder gleichwertig

Angebotene Fabrikat/Produkt: '........................................................................'

  (vom Bieter anzugeben)
Menge: 20,000 qm

**1.02.2 Zweilagen Dickschichtputz ausbessern**
*** Bedarfsposition ohne GB
Schäden im zweilagigen Dickschichtputz ausbessern.
Putz auf Hohlstellen prüfen. Nicht tragfähigen Putz
abschlagen. Putzgrund säubern, vornässen und mit
Spritzbewurf versehen. Fehlstellen mit Putzmaterial
der Mörtelgruppe der intakten Flächen beiarbeiten und
der vorhandenen Oberflächenstruktur angleichen.

Putzdicke: 15 - 20mm
Menge: 1,000 m²

**1.02.3 Kabelschlitze spachteln / org. geb. Spachtelmasse, grau**
Kabelschlitze auf vorbereiteten und verputzten Flächen
mit Briplast Teriofill 1883 spachteln.

Fabrikat: Brillux oder gleichwertig

Angebotene Fabrikat/Produkt: '........................................................................'

  (vom Bieter anzugeben)
Menge: 40,000 m

**1.02.4 Ganzflächige Spachtelung**
Untergrundvorbehandlung: Untergrund auf Eignung, Trag- und Haftfähigkeit prüfen.
Zweimalige Spachtelung mit Briplast Silafill 1886 oder gleichwertig.
Grundanstrich der gespachtelten Fläche mit Lacryl Tiefgrund 595.

Fabrikat Brillux oder gleichwertig.

Angebotene Fabrikat/Produkt: '........................................................................'

  (vom Bieter anzugeben)
Menge: 10,000 m2

#### Abschnitt 1.03 Gipskarton, -baupl./ Disp, Klasse 1

*Hinweis: Hinweis zur Gesamtleistung Innenflächen aus Gipskartonplatten*
Hinweis zur Gesamtleistung
Innenflächen aus Gipskartonplatten spachteln und mit lösemittel- und weichmacherfreier Dispersionsfarbe, Nassabrieb Klasse 1 nach  DIN EN 13300 behandeln.

**1.03.1 Nachträgliche Sonderverspachtelung Q3 herstellen, grundieren**
*** Bedarfsposition ohne GB
Vorhandene Standardverspachtelung Q2 auf Eignung,
Trag- und Haftfähigkeit prüfen. Fläche säubern.
Sonderverspachtelung: Herstellen der Oberflächengüte
Q3 für erhöhte Anforderungen durch breiteres Spachteln
der Fugenbereiche sowie scharfes Abziehen (Abporen)
der restlichen Fläche mit Briplast Silafill 1886.
Grundierung der gesamten Fläche mit Lacryl Tiefgrund
595.

Fabrikat: Brillux oder gleichwertig

Angebotene Fabrikat/Produkt: '........................................................................'

  (vom Bieter anzugeben)
Menge: 1,000 qm

**1.03.2 Dispersionsfarbe, Klasse 1, SM**
Untergrundvorbehandlung: Untergrund auf Eignung, Trag-
und Haftfähigkeit prüfen.
Zwischenanstrich mit Sedashine 991.
Schlussanstrich mit Sedashine 991.
konservierungsmittel-, lösemittel- und
weichmacherfrei, emissionsarm, lange Offenzeit,
desinfektionsmittelbeständig gemäß Prüfnachweis,
wasserdampfdiffusionsfähig, seidenmatt, geprüft nach
den Anforderungen des AgBB-Schemas
Nassabriebbeständigkeit: R-Klasse 1
Kontrastverhältnis (weiß): H10-Klasse 2 (bei 7 m²/l)
Glanzgrad: seidenmatt
Standardfarbton: weiß

Fabrikat: Brillux oder gleichwertig

Angebotene Fabrikat/Produkt: '........................................................................'

  (vom Bieter anzugeben)
Menge: 45,000 qm

**1.03.3 Zulage für hell getönte Ausführung**
*** Bedarfsposition ohne GB
Zulagepreis für die Ausführung im hell getönten
Farbton (Hellbezugswert >65).
Farbton nach Angabe des Auftraggebers.
Menge: 1,000 qm

**1.03.4 Laibungen an Öffnungen und Nischen wie vor beschrieben behandeln**
Laibungen an Öffnungen und Nischen, wie in den
vorgenannten Positionen beschrieben, behandeln.

Laibungstiefe: 12cm
Menge: 10,000 m

#### Abschnitt 1.04 Dispersionsfarbe/ Disp, Klasse 3

*Hinweis: Hinweis zur Gesamtleistung*
Hinweis zur Gesamtleistung
Mit Dispersionsfarbe gestrichene Innenflächen mit
lösemittel- und weichmacherfreier Dispersionsfarbe,
Nassabrieb Klasse 1 nach DIN EN 13300 überarbeiten.
Bauteil: 'Wandflächen Nassräume'

**1.04.1 Grundanstrich / Haftgrund, pigmentiert**
Untergrundvorbehandlung: Untergrund auf Eignung, Trag-
sowie Haftfähigkeit prüfen. Fläche säubern.
Grundanstrich schwach bzw. nicht saugfähiger Flächen
mit Haftgrund 3720.
konservierungsmittel-, lösemittel- und
weichmacherfrei, emissionsarm, wasserverdünnbar,
pigmentiert, geprüft nach den Anforderungen des
AgBB-Schemas

Fabrikat: Brillux oder gleichwertig

Angebotene Fabrikat/Produkt: '........................................................................'

  (vom Bieter anzugeben)
Menge: 23,000 qm

**1.04.2 Isolieranstrich mit Grundierfarbe, pigmentiert, wasserverdünnbarer**
*** Bedarfsposition ohne GB
Isolieranstrich mit Isogrund 924, wasserverdünnbar.
wasserverdünnbar, gut haftend, pigmentiert,
diffusionsfähig, für innen,
Mindestverbrauch: 150 ml/m² je Anstrich
Standzeit bis zur Überarbeitung (bei +20 °C, 65 % r.
F.): Mindestens 12 Std.
Fabrikat: Brillux oder gleichwertig

Angebotene Fabrikat/Produkt: '........................................................................'

  (vom Bieter anzugeben)
Menge: 1,000 qm

**1.04.3 Dispersionsfarbe, Klasse 3, M**
Untergrundvorbehandlung: Untergrund auf Eignung, Trag-
und Haftfähigkeit prüfen.
Zwischenanstrich mit Dolomit 900.
Schlussanstrich mit Dolomit 900.
konservierungsmittel-, lösemittel- und
weichmacherfrei, emissionsarm, sehr guter Verlauf,
lange Offenzeit, wasserdampfdiffusionsfähig, geprüft
nach den Anforderungen des AgBB-Schemas
Nassabriebbeständigkeit: R-Klasse 3
Kontrastverhältnis (weiß): H10-Klasse 2 (bei 8 m²/l)
Glanzgrad: stumpfmatt
Standardfarbton: weiß
Fabrikat: Brillux oder gleichwertig

Angebotene Fabrikat/Produkt: '........................................................................'

  (vom Bieter anzugeben)
Menge: 23,000 qm

**1.04.4 Zulage für hell getönte Ausführung**
*** Bedarfsposition ohne GB
Zulagepreis für die Ausführung im hell getönten
Farbton (Hellbezugswert >65).
Farbton nach Angabe des Auftraggebers.
Menge: 1,000 qm

**1.04.5 Laibungen an Öffnungen und Nischen wie vor beschrieben behandeln**
Laibungen an Öffnungen und Nischen, wie in den
vorgenannten Positionen beschrieben, behandeln.

Laibungstiefe: 12cm
Menge: 10,000 m

#### Abschnitt 1.05 Dispersionsfarbe/ Disp, Klasse 1

*Hinweis: Hinweis zur Gesamtleistung*
Hinweis zur Gesamtleistung
Mit Dispersionsfarbe gestrichene Innenflächen mit
lösemittel- und weichmacherfreier Dispersionsfarbe,
Nassabrieb Klasse 1 nach DIN EN 13300 überarbeiten.
Bauteil: 'Wandflächen Bestand'

**1.05.1 Grundanstrich / Haftgrund, pigmentiert**
Untergrundvorbehandlung: Untergrund auf Eignung, Trag-
sowie Haftfähigkeit prüfen. Fläche säubern.
Grundanstrich schwach bzw. nicht saugfähiger Flächen
mit Haftgrund 3720.
konservierungsmittel-, lösemittel- und
weichmacherfrei, emissionsarm, wasserverdünnbar,
pigmentiert, geprüft nach den Anforderungen des
AgBB-Schemas
Fabrikat: Brillux oder gleichwertig

Angebotene Fabrikat/Produkt: '........................................................................'

  (vom Bieter anzugeben)
Menge: 700,000 qm

**1.05.2 Dispersionsfarbe, Klasse 1, SM**
Untergrundvorbehandlung: Untergrund auf Eignung, Trag-
und Haftfähigkeit prüfen.
Zwischenanstrich mit Sedashine 991.
Schlussanstrich mit Sedashine 991.
konservierungsmittel-, lösemittel- und
weichmacherfrei, emissionsarm, lange Offenzeit,
desinfektionsmittelbeständig gemäß Prüfnachweis,
wasserdampfdiffusionsfähig, seidenmatt, geprüft nach
den Anforderungen des AgBB-Schemas
Nassabriebbeständigkeit: R-Klasse 1
Kontrastverhältnis (weiß): H10-Klasse 2 (bei 7 m²/l)
Glanzgrad: seidenmatt
Standardfarbton: weiß
Fabrikat: Brillux oder gleichwertig

Angebotene Fabrikat/Produkt: '........................................................................'

  (vom Bieter anzugeben)
Menge: 700,000 qm

**1.05.3 Zulage für hell getönte Ausführung**
*** Bedarfsposition ohne GB
Zulagepreis für die Ausführung im hell getönten
Farbton (Hellbezugswert >65).
Farbton nach Angabe des Auftraggebers.
Menge: 1,000 qm

**1.05.4 Zulage für mittel getönte Ausführung**
*** Bedarfsposition ohne GB
Zulagepreis für die Ausführung im mittel getönten
Farbton (Hellbezugswert >/= 25 und </= 65).
Farbton nach Angabe des Auftraggebers.
Menge: 1,000 qm

**1.05.5 Zulage für satt getönte Ausführung**
*** Bedarfsposition ohne GB
Zulagepreis für die Ausführung im satt getönten
Farbton (Hellbezugswert < 25).
Farbton nach Angabe des Auftraggebers.
Menge: 1,000 qm

**1.05.6 Laibungen an Öffnungen und Nischen wie vor beschrieben behandeln**
Laibungen an Öffnungen und Nischen, wie in den
vorgenannten Positionen beschrieben, behandeln.

Laibungstiefe: 12cm
Menge: 65,000 m

#### Abschnitt 1.06 Fugenausbildung

**1.06.1 Defekten Dichtstoff entfernen**
Defekten Dichtstoff aus starrem oder elastischem
Material von Hand oder mit Schneidegerät entfernen und
entsorgen.
Menge: 10,000 m

**1.06.2 Anschlussfugen mit Hybrid-Dichtungsmasse verfüllen**
Anschlussfuge mit Hybrid-Dichtungsmasse 383,
einschließlich Hinterfüllmaterial gemäß DIN 18540
verfüllen.
einkomponentig, weichelastisch, lösemittelfrei,
anstrichverträglich nach DIN 52452, Teil 4

Fabrikat: Brillux oder gleichwertig

Angebotene Fabrikat/Produkt: '........................................................................'

  (vom Bieter anzugeben)
Menge: 10,000 m

### Bereich 2 Deckenflächen

**2.1 Waagerechter Deckenfries**
Flächenbündiger waagerechter Fries als Verbindung zwischen zwei Flächen einer Rasterdecke oder als seitlicher Abschluß zu aufgehenden Wänden, oder als umlaufende Randeinfassung von Lichtkuppel zu Raumdecke.

Breite: ~ bis ca. 300 mm

Oberflächenbehandlung: wie in der Position 1.03.2 behandeln.
Menge: 10,000 m2

**2.2 Anstrich auf Akustikdecken (Lochdecke)**
Untergrund: gelochte Akustikdecken, einschl. Randfries
Oberflächenbehandlung: wie in der Position 1.03.2 behandeln.
Menge: 270,000 m2

**2.3 Lichtkuppel**
Nichttragene innere senkrechte Verkleidung,
umlaufend als seitliche Bekleidung
der Betondecke und Deckenunterkonstruktion
unterhalb von Lichtkuppeln,
aus Gipskarton,
Abwicklung: 4-seitig (Einzelflächen)
Höhe: ~  bis 700 mm
Oberflächenbehandlung: wie in der Position 1.03.2 behandeln.
Menge: 3,000 St

### Bereich 3 Türzargen

*Hinweis: Hinweis zur Gesamtleistung*
Hinweis zur Gesamtleistung
Bereits beschichtete Eisen-/Stahlbauteile, innen mit
wasserbasiertem 2K-PUR-Acryllack überarbeiten.
Bauteil: Stahlzargen

**3.1 Stahlbauteil mit Anstrich innen / 2K PUR-Lack SM, WB**
Untergrundvorbehandlung: Flächen auf Eignung, Trag-
und Haftfähigkeit prüfen. Nicht tragfähige
Anstrichteile entfernen und Schadstellen entrosten
(Oberflächenvorbereitungsgrad St 2). Flächen gründlich
anschleifen und säubern.
Grundierung der Schadstellen mit 2K-Aqua Epoxi-Primer
2373.
Beispachteln der Schadstellen mit Lackspachtel 518.
Grundanstrich mit 2K-Aqua Epoxi-Primer 2373.
Zwischenanstrich mit 2K-Aqua Seidenmattlack 2388.
Schlussanstrich mit 2K-Aqua Seidenmattlack 2388.
seidenmatt, wasserbasiert, mechanisch und chemisch
hoch belastbar, sehr  licht- und wetterbeständig,
entspricht EN 71-3 Sicherheit von Spielzeug,
chemikalienbeständig gemäß Prüfnachweis,
desinfektionsmittelbeständig und dekontaminierbar
gemäß Prüfnachweis, geeignet bei indirektem
Lebensmittelkontakt gemäß Prüfnachweis, geprüft nach
den Anforderungen des AgBB-Schemas
Korrosivitätskategorie C1 - unbedeutend
Standardfarbton: weiß

Fabrikat: Brillux oder gleichwertig

Angebotene Fabrikat/Produkt: '........................................................................'

  (vom Bieter anzugeben)
Menge: 17,000 St

**3.2 Zulage für hell getönte Ausführung, uni deckend**
*** Bedarfsposition ohne GB
Zulagepreis für die Ausführung im hell getönten
Farbton.
Farbton uni deckend nach Angabe des Auftraggebers.
Menge: 1,000 St

**3.3 Zulage für mittel getönte Ausführung, uni deckend**
*** Bedarfsposition ohne GB
Zulagepreis für die Ausführung im mittel getönten
Farbton (Hellbezugswert >/= 25 und </= 65).
Farbton uni deckend nach Angabe des Auftraggebers.
Menge: 1,000 St

**3.4 Zulage für satt getönte Ausführung, uni deckend**
*** Bedarfsposition ohne GB
Zulagepreis für die Ausführung im satt getönten
Farbton (Hellbezugswert < 25).
Farbton uni deckend nach Angabe des Auftraggebers.
Menge: 1,000 St

### Bereich 4 Sonstiges

**4.1 Schutzabeckung Fenster,Türen**
Schutzabdeckung nicht zu bearbeitender Bauteile wie Fenster, Türen, Naturstein/Kunststein etc. herstellen, einschließlich Unterhaltung sowie späterer Beseitigung und Entsorgung mit Abdeckplane, Dicke mind. 0,12 mm.
Menge: 100,000 m2

**4.2 Schutzabeckung Fensterbänke**
Schutzabdeckung nicht zu bearbeitender Bauteile wie Fensterbänke etc. herstellen, einschließlich Unterhaltung sowie späterer Beseitigung und Entsorgung mit Abdeckplane, Dicke mind. 0,12 mm.

Tiefe: bis 40 cm
Menge: 15,000 m2

**4.3 Besondere Maßnahmen zum Schutz der Bodenflächen, innen**
*** Bedarfsposition ohne GB
Ganzflächige besondere Schutzabdeckung von
Bodenflächen einschließlich Unterhaltung sowie
späterer Beseitigung und Entsorgung.
Abdeckung bestehend aus:
Maler-Abdeckvlies
Menge: 1,000 qm

### Bereich 5 Stundenlohnarbeiten

*Hinweis*
Hinweis zur Gesamtleistung
Stundenlohnarbeiten für nicht erfasste Leistungen

**5.1 Stundenlohn eines Facharbeiters**
Stundenlohn eines Facharbeiters für unvorhersehbare und in den Positionen dieses Leistungsverzeichnisses nicht enthaltene Arbeiten nach Angabe der Bauleitung, einschließlich aller Zuschläge und Lohnnebenkosten jedoch ohne Mehrwertsteuer.

Hinweis: Die Ausführung erfolgt nur nach besonderer Aufforderung des Auftraggebers.
Menge: 20,000 h

**5.2 Stundenlohn eines Helfers**
Stundenlohn eines Helfers  für unvorhersehbare und in den Positionen dieses Leistungsverzeichnisses nicht enthaltene Arbeiten nach Angabe der Bauleitung, einschließlich aller Zuschläge und Lohnnebenkosten jedoch ohne Mehrwertsteuer.

Hinweis: Die Ausführung erfolgt nur nach besonderer Aufforderung des Auftraggebers.
Menge: 20,000 h

## Zusätzlicher Text
Mit der Abgabe des Angebotes erkennt der Bieter die zugrunde gelegten Allgemeinen und Besonderen Vertragsbedingungen an und bestätigt mit seiner Unterschrift, dass er alle Lieferungen und Leistungen im vorstehenden Leistungsverzeichnis erfasst hat und in der Lage ist eine sach- und fachgerechte Arbeit innerhalb der vorgegebenen Ausführungsfristen zu liefern und auszuführen.

.......................................................  .......................................................
Ort, Datum  Stempel, rechtsg  ültige Unterschrift

Im Auftragsfalle gewährt der Bieter projektbezogen:

 ....... %  Nachlaß

 ....... %  Skonto innerhalb von ....... Tagen
